# Sanierung + Erweiterung OGZ Beesdau
Angebotsaufforderung (GAEB DA 2000 1.2, DA83)
Projekt: 1425 GH
Währung: EUR
Ende der Zuschlagsfrist: 04.03.2026
Ausführungsbeginn: 04.03.2026
Ausführungsende: 04.03.2026
Auftraggeber: Gemeinde Heideblick, Langengrassau, Luckauer Straße 61, 15926 Heideblick; DV-Nummer: 02
Erstellt mit: COSOBA-AVA-SYSTEM V8/ GAEB Toolbox V3.3 G90 R20220330, AVA.relax, 04.03.2026

## 02 Los 2 - Gerüstbau
Datum: 01.01.0001

*Hinweis: Vorbemerkung*
V O R B E M E R K U N G :

1. Die Kosten für Einrichten und Räumen der Baustelle
sind in den Einheitspreis einzukalkulieren, soweit
nicht gesondert im LV aufgeführt.

2. Der Auftragnehmer ist verpflichtet, sich über die
örtlichen Gegebenheiten zu informieren, um
Nachforderungen aus deren Unkenntnis auszuschließen.

3. Bei Widersprüchen zwischen der Leistungsbeschreibung
und der Zeichnungen ist das Leistungsverzeichnis
maßgeblich, ggf. ist der Bauleiter zu konsultieren.

4. Zufahrten sind für Materialtransporte zu prüfen. Die
Radien der Einfahrten sind zu beachten

5. Die Materiallieferungen sind mit dem Bauherrn und
der Bauleitung terminlich abzustimmen.

*Hinweis: Hinweis: gemeinsame Aufmaße*
Hinweis:

Bei den nachfolgend beschriebenen Positionen ist der
Bauleitung bzw. dem AG anzuzeigen, wann die einzelnen
Arbeitsgänge ausgeführt werden, ebenso ist eine
Zwischenabnahme der Leistung zu vereinbaren, sowie
gemeinsame Aufmaße durchzuführen, um die Prüfbarkeit
der Rechnungslegungen einfacher und effektiver zu
gestalten.

*Hinweis: Vorbemerkungen zur Ausführung:*
Vorbemerkungen zur Ausführung:

Die Gemeinde Heideblick beabsichtigt, das im Ortsteil
Beesdau vor- handene Dorfgemeinschaftshaus energetisch
zu sanieren und durch einen Anbau zu erweitern. Dieser
Anbau schließt sich direkt an das bestehende Gebäude
an, er ist 10,31m lang und 10,50m breit und besitzt
eine Traufhöhe von ca. 3,50m.

Für die Dachtragkonstruktion des Anbaus werden
Nagelplattenbinder (Hydro-Nail oder glw.) eingesetzt.
Die Befestigung erfolgt auf dem Ringanker.
Das Binderdach des Anbaus ist zum bestehenden Dachstuhl
mittels zimmermannsmäßiger Dachkonstruktion zu
verlängern und einzu- binden.
Das Dach ist als Satteldach ohne Dacheinbauten
herzustellen.

*Hinweis: Abrechnung VOB*
Für die Abrechnung wird die

- ATV DIN 18299 Allgemeine Regelungen für Bauarbeiten
jeder Art
- ATV DIN 18451 Gerüstarbeiten  zu Grunde
gelegt.

Einhaltung der DGUV-Information 201-011!
Nach Errichtung des Gerüstes muss eine Prüfung des
Gerüstes durch eine dazu befähigte Person erfolgen.
Nach erfolgter Prüfung (Dokumentation im Prüfprotokoll)
wird das Gerüst an den Nutzer übergeben.

### Titel 01 Gerüstbauarbeiten

**01.01 Arbeits-und Schutzgerüst, LK 4**
Arbeits- und Schutzgerüst als längenorientiertes
Standgerüst, Gerüstauf- und abbau in Teilabschnitten
nach Baufortschritt, gemäß DIN EN 12811-1 und DIN EN
4420-1, mit systemintegriertem Absturzgeländer gemäß
TRBS2121.

Konstruktionsart  : Stahlrohrgerüst
Einzurüstende Fläche  : senkrecht, keine Vorsprünge
Standfläche  : eben, normal belastbar
Verwendungszweck  : Mauer- Putz- und Dachdeckerarbeiten
Höhenklasse  : H2
Breitenklasse  : W09
Lastklasse  : 4 (bis 3 kN/m²)
Menge: 180,000 m2

**01.02 Gebrauchsüberlassung,**
Gebrauchsüberlassung
(180,00 m2 x 24 Wo = 4.320,00 m2Wo)
Menge: 4320,000 m2Wo

**01.03 Dachfanggerüst**
Dachfanggerüst durch Erweiterung des Fassadengerüstes
im Bereich der Traufe;

Höhe  : 2,00 m
Menge: 24,000 m

**01.04 Gebrauchsüberlassung Dachfanggerüst**
Gebrauchsüberlassung Dachfanggerüst;

(24,00 m x 24 Wo = 576,00 mWo)
Menge: 576,000 mWo

**01.05 Schutznetze**
Vollflächige Verkleidung von Gerüsten mit engmaschigen
Schutz- netzen. Diese Schutzmaßnahme ist für die Dauer
der Gerüststellung vorzuhalten und ständig zu warten.
Festlegung der zu verkleidenden Bereiche in Abstimmung
mit der Bauleitung.
Menge: 180,000 m2

**01.06 Schutznetze Vorhaltung**
Schutznetze; Gebrauchsüberlassung

(180,00 m2 x 24 Wo = 4.320,00 m2Wo)
Menge: 4320,000 m2Wo

### Titel 02 Stundenlohnarbeiten

**02.01 Stundenlohnarbeiten:**
Stundenlohnarbeiten:

Evtl. erforderliche Arbeiten, die nicht im
Leistungsverzeichnis erfaßt sind und gegen Nachweis zur
Ausführung kommen: Facharbeiter
Menge: 10,000 h
